# Caja filtrante con ventilador EC de alta eficiencia, referencia Box Filter 1000 EC de Novovent

- Propiedad del archivo: CONSTRUNARIO
- Formato: FIEBDC-3/2012
- Programa: Construnario Versión 3.51
- Fecha de los precios: 30/11/2022
- Divisa: EUR

**BF1000EC** u Caja filtrante con ventilador EC de alta eficiencia, referencia Box Filter 1000 EC de Novovent
• Ventilador multipala de doble oído fabricado en chapa de acero galvanizado. • Envolvente fabricada en chapa de acero galvanizado. • Envolvente tipo sándwich de 20mm de espesor de lana de roca con densidad de 70kg/m3. • Caja de filtros fabricada en chapa de acero galvanizado con registro. • Cada filtro está equipado con su propio presostato. • Temperatura máxima de trabajo 70ºC, trabajando hasta el 125% del flujo de aire. • Presión máxima recomendada 450Pa. • Motor monofásico EC, con protección IP54 y clase B. • El caudal de la unidad es ajustado automáticamente mediante el sensor de presión diferencial, combinado con el control integrado del motor EC Brushless. OPCIONES: • Prefiltro G4 bajo la clasificación EN779:2002. • Filtros M6 a F9 bajo la clasificación EN779:2002. • Filtro de carbón, filtro HEPA (H13 o H14) y/o con presostato integrado como opciones.
