# Unidad de recuperación, referencia RNS 080 EC de Novovent. Aplicaciones en naves, oficinas y locales comerciales

- Propiedad del archivo: CONSTRUNARIO
- Formato: FIEBDC-3/2012
- Programa: Construnario Versión 3.51
- Fecha de los precios: 30/11/2022
- Divisa: EUR

**RNS080EC** u Unidad de recuperación, referencia RNS 080 EC de Novovent. Aplicaciones en naves, oficinas y locales comerciales
• Fabricado con ventilador multipala de doble oido y motor brushless electronicamente controlable. • Envolvente fabricada en chapa de acero galvanizado con aislante termoacústico de 20mm de espesor. • Filtros accesibles en aporte y retorno, clase F7/M5 según clasificación EN779:2002. • Presostato incorporado en cada filtro. • Motor monofásico, con protección IP54 y clase F. • Motores EC Brushless de alta eficiencia. Pueden ser controlados mediante una señal 0-10V. • Control multifunción mediante sondas de temperatura. • Incluye sondas de temperatura NTC, con bulbo estanco. • Canal de comunicaciones Modbus RTU. • Programación horaria. • By-pass electrónico incorporado. OPTIONS: • Etapas de filtraje de clase F7 (aspiración) y M5 (retorno) respecto la EN 779:2012 con pérdidas de carga asociadas muy bajas, cabe la posibilidad de añadir otras etapas filtrantes (F8+F7/M6).
