# Andamio profesional de aluminio, modelo Tempo L de Svelt. Alturas modulares: de 2,40 m a 12,00 m

- Propiedad del archivo: CONSTRUNARIO
- Formato: FIEBDC-3/2012
- Programa: Construnario Versión 3.51
- Fecha de los precios: 30/11/2022
- Divisa: EUR

**TEMPOL** u Andamio profesional de aluminio, modelo Tempo L de Svelt. Alturas modulares: de 2,40 m a 12,00 m
TEMPO es un andamio de aluminio que cumple la normativa europea UNIEN1004.1.2. ideal para utilizar en construcción, instalaciones, pintura y mantenimiento. Está formado por pocos componentes que facilitan el transporte y el montaje (no siendo necesarias herramientas). Al ser anticorrosivo, soporta perfectamente los químicosPueden ser utilizados en configuraciones standard o estructuras especiales a medida. Está fabricado en tubo de aluminio 50 mm ø con peldaños estriados antideslizantes y entre otras cosas, destaca por ser anticorrosivo. Resistente al óxido
