# Andamio telescópico y transformable de aluminio, modelo Teletarget de Svelt. Altura máxima 7,60 m

- Propiedad del archivo: CONSTRUNARIO
- Formato: FIEBDC-3/2012
- Programa: Construnario Versión 3.51
- Fecha de los precios: 30/11/2022
- Divisa: EUR

**TELETARGET** u Andamio telescópico y transformable de aluminio, modelo Teletarget de Svelt. Altura máxima 7,60 m
El andamio de aluminio telescópico Teletarget, es manejable y de montaje fácil. Diseñado para el uso profesional, se compone de dos escaleras telescópìcas apoyadas sobre una base con ruedas con freno y 4 niveladores. Las escaleras que lo conforman elevan la plataforma y barandillas de protección simultáneamente en un ólo movimiento, para alcanzar la altura deseada sin tener que montar y desmontar piezas. En un solo producto obtenemos numerosas posibilidades de utilización (andamio o escaleras de apoyo a pared) ideal para trabajos de mantenimiento de hasta una altura de trabajo de 7,2 m (mod. TT007). Sus pocos componentes hacen que sea ligero, compacto para llevar y fácil de encajar en pocos minutos, sin necesidad de herramientas. Está fabricado en aluminio con travesaños y barandillas de protección en acero pintado con polvos exposi para evitar la oxidación. Los modelos TT004 y TT005 se elevan de forma manual (una persona lo puede elevar fácilmente). El resto de modelos se elevan con sistema de polea y cuerdas (son necesarias 2 personas para elevarlo).
