# Sistema general de ventilación mecánica auto-regulable de viviendas, DIVENT CTE M de Dinak. Conforme al CTE

- Propiedad del archivo: CONSTRUNARIO
- Formato: FIEBDC-3/2012
- Programa: Construnario Versión 3.51
- Fecha de los precios: 30/11/2022
- Divisa: EUR

**DIVENTCTEM** u Sistema general de ventilación mecánica auto-regulable de viviendas, DIVENT CTE M de Dinak. Conforme al CTE
La renovación del aire se produce de forma continua a través de elementos electromecánicos. En este tipo de ventilación, los caudales de admisión y extracción se mantienen constantes para un rango de presión determinado.
