# Conductos vistos de aire acondicionado Dinakair Impulsión de Dinak

- Propiedad del archivo: CONSTRUNARIO
- Formato: FIEBDC-3/2012
- Programa: Construnario Versión 3.51
- Fecha de los precios: 30/11/2022
- Divisa: EUR

**DINAKAIRIMPULSION** u Conductos vistos de aire acondicionado Dinakair Impulsión de Dinak
Se denomina red de impulsión al conjunto de conductos destinados al transporte y difusión del aire climatizado que se introduce en los locales. La gama DINAKAIR para la red de impulsión está disponible en dos versiones: DINAKAIR SP Conducto en pared simple con forro interior de aislamiento térmico a base de caucho sintético flexible DIÁMETROS DISPONIBLES (mm) 200, 250, 300, 350, 400, 450, 500, 550, 600, 650, 700, 750 y 800 Para diámetros superiores consulte con DINAK
