# Detector de movimiento de pared o esquina, referencia DM SUP 002 de Dinuy

- Propiedad del archivo: CONSTRUNARIO
- Formato: FIEBDC-3/2012
- Programa: Construnario Versión 3.51
- Fecha de los precios: 30/11/2022
- Divisa: EUR

**DMSUP002** u Detector de movimiento de pared o esquina, referencia DM SUP 002 de Dinuy
• Detector de Movimiento, con tecnología PIR, para instalación en pared o esquina. • Temporización, Nivel de luminosidad y Sensibilidad regulables mediante potenciómetros o mando a distancia (EM MAN DM0). • Ángulo cobertura: máx. 240º. Distancia de cobertura: máx. 12m a 2m de altura y 20ºC ~ 25ºC. • Válido para lámparas LED y Fluorescencia. • Índice de protección ambiental: IP44.
