# Interruptor crepuscular, referencia IC DIN 003 de Dinuy

- Propiedad del archivo: CONSTRUNARIO
- Formato: FIEBDC-3/2012
- Programa: Construnario Versión 3.51
- Fecha de los precios: 30/11/2022
- Divisa: EUR

**ICDIN003** u Interruptor crepuscular, referencia IC DIN 003 de Dinuy
• Instalación en superficie o en poste • Nivel de luminosidad regulable: 5 – 300Lux • Sensor incorporado en la propia caja • Retardo térmico incorporado para evitar maniobras erróneas provocadas por cambios bruscos de iluminación • Avisador luminoso de conexión
