# Regulador de luz constante, referencia RE DMS 001 de Dinuy. En función de la luz natural

- Propiedad del archivo: CONSTRUNARIO
- Formato: FIEBDC-3/2012
- Programa: Construnario Versión 3.51
- Fecha de los precios: 30/11/2022
- Divisa: EUR

**REDMS001** u Regulador de luz constante, referencia RE DMS 001 de Dinuy. En función de la luz natural
• Sistema de regulación automático, en función de la luz natural, para Luminarias 1-10Vcc: aplica automáticamente a las luminarias el nivel de luminosidad requerido para mantener un nivel de iluminación mínimo establecido previamente, compensando la luz natural en todo momento. • Incorpora Sensor de Movimiento (opcional), lo que permite limitar la activación de la iluminación a la presencia de personas. • Ajuste del nivel mínimo de regulación, evitando que se apaguen por completo las luminarias. • Salida de Relé para desconectar y apagar por completo las luminarias. • Posibilidad de ampliación del área de detección de movimiento utilizando Sensores Esclavos «DM SEN T03». • Conmutación y regulación manual mediante Pulsador/Interruptor, empleando el accesorio «AC DMS 001». • Montaje empotrado en falso techo. • Ejemplos de aplicación: oficinas, colegios, hospitales…
