# Relé de control de máxima, mínima o umbral de tensión, referencia PVEA de Disibeint

- Propiedad del archivo: CONSTRUNARIO
- Formato: FIEBDC-3/2012
- Programa: Construnario Versión 3.51
- Fecha de los precios: 30/11/2022
- Divisa: EUR

**PVEA_DIS** u Relé de control de máxima, mínima o umbral de tensión, referencia PVEA de Disibeint
· Relé de máxima, mínima o umbral de tensión · Tensión trifásica sin neutro· Controla su propia tensión de alimentación · Rango: 90..542 VCA en 5 gamas · Regulación: ±18% sobre el valor nominal, fase-fase · Histéresis: 1%, fija · Temporización: 0..30 s
