# Relé de protección de contactos débiles, referencia PSPS de Disibeint

- Propiedad del archivo: CONSTRUNARIO
- Formato: FIEBDC-3/2012
- Programa: Construnario Versión 3.51
- Fecha de los precios: 30/11/2022
- Divisa: EUR

**PSPS_DIS** u Relé de protección de contactos débiles, referencia PSPS de Disibeint
ˇ Protección de contactos débiles ˇ Para usar en instrumentos con contactos libres de potencial
