# Luminaria led de suspensión gama Box Air de Nexia. Aluminio de alta pureza

- Propiedad del archivo: CONSTRUNARIO
- Formato: FIEBDC-3/2012
- Programa: Construnario Versión 3.51
- Fecha de los precios: 30/11/2022
- Divisa: EUR

**BOXAIR** u Luminaria led de suspensión gama Box Air de Nexia. Aluminio de alta pureza
La familia BOX Air es una luminaria led de suspensión fabricada mediante la extrusión de aluminio de alta pureza. Existente en versión a carril, llega a paquetes lumínicos muy altos y permite bascular tanto el cuerpo de la luminaria de manera individual como direccionar la luz. Disponible en todos los colores de la carta RAL y también en baño electrolítico para acabados en dorado, bronce y grafito. De diseño único y arquitectónico, es idónea cualquier tipología de proyecto ya que permite configurar la luminaria al gusto del consumidor. Además, también está disponible en versión adosada, aplique y proyector.
