# Luminaria empotrada exterior modelo Carrer de Nexia

- Propiedad del archivo: CONSTRUNARIO
- Formato: FIEBDC-3/2012
- Programa: Construnario Versión 3.51
- Fecha de los precios: 30/11/2022
- Divisa: EUR

**CARRER** Luminaria empotrada exterior modelo Carrer de Nexia
Es una luminaria empotrable con un diseño limpio y elegante. Carrer ha sido creada para generar tanto un efecto bañador de pared como de señalización.
