# Purificador de aire compuesto por 6 etapas de filtración modelo Pacific Breeze de Nösslin

- Propiedad del archivo: CONSTRUNARIO
- Formato: FIEBDC-3/2012
- Programa: Construnario Versión 3.51
- Fecha de los precios: 30/11/2022
- Divisa: EUR

**PACIFICB** u Purificador de aire compuesto por 6 etapas de filtración modelo Pacific Breeze de Nösslin
El Pacific Breeze es un purificador de aire compuesto por 6 etapas de filtración, un control de 3 velocidades, una lampara UV y un mando a distancia.Tiene una potencia de 35 W, una velocidad ventilador de múltiples velocidades, sincronización (2H, 4H, 6H, 8H), capaz de cubrir una superficie de 50 metros cuadrados, un avisador de cambio de filtro, lector de partículas instantáneo y posee los siguientes filtros: filtro primario, filtro de catalizador de frío y un filtro de carbón activado. Las dimensiones de este purificador son: 334x205x615 mm.
