# Cortina de aire eléctrica, referencia PA-05/3 de Asturgó. Potencia: 300 W

- Propiedad del archivo: CONSTRUNARIO
- Formato: FIEBDC-3/2012
- Programa: Construnario Versión 3.51
- Fecha de los precios: 01/12/2022
- Divisa: EUR

**PA053** u Cortina de aire eléctrica, referencia PA-05/3 de Asturgó. Potencia: 300 W
Las nuevas cortinas eléctricas de aire caliente de Resistències Elèctriques Asturgó constituyen el mejor elemento para controlar el ambiente interno de aquellos locales donde la puerta no puede estar permanentemente cerrada. Entre las múltiples soluciones en las que se pueden utilizar destacan: retener el calor en invierno; mantener fresco el local en verano; conservar el aire limpio impidiendo la entrada de humo, olores, polvo e insectos; reducir las pérdidas de energía interior; eliminación de corrientes frías; …. Estas cortinas de aire se utilizan en: grandes almacenes, supermercados, tiendas, restaurantes, bares, almacenes, naves frigoríficas y, en general, en todos aquellos lugares donde se desee crear una barrera de aire. – Las cortinas de aire caliente están construidas en chapa de acero galvanizada y pintada al horno. Su funcionamiento se regula a través de un ventilador y las 2 etapas de potencia de calefacción seleccionables. – La seguridad de las cortinas viene garantizada a través de un protector térmico manual que actúa en caso de sobrecalentamiento. – Las cortinas eléctricas de aire caliente de Resistències Elèctriques Asturgó destacan por su fácil instalación y por su fácil conexión a través de la regleta de rápido acceso. – Estas cortinas de aire no necesitan de ningún mantenimiento específico. – Las cortinas de aire cumplen con todas las normas exigidas por la CE y nuestra empresa está certificada de acuerdo con la norma UNE-EN ISO 9001:2000.
