# Aerotermo eléctrico referencia AEM-3 de Asturgó. Potencia: 3000 W

- Propiedad del archivo: CONSTRUNARIO
- Formato: FIEBDC-3/2012
- Programa: Construnario Versión 3.51
- Fecha de los precios: 01/12/2022
- Divisa: EUR

**AEM3** u Aerotermo eléctrico referencia AEM-3 de Asturgó. Potencia: 3000 W
Los nuevos aerotermos eléctricos de Resistències Elèctriques Asturgó constituyen el mejor elemento para la calefacción de locales de forma rápida y efectiva. Entre las múltiples aplicaciones en las que se pueden utilizar destacan la calefacción de: garajes, fábricas, comercios, edificios en construcción, locales con stocks, locales con necesidad de eliminación de humedad, … Los aerotermos pueden desplazarse cómodamente de un lugar a otro gracias a su asa ergonómica o pueden instalarse de forma mural mediante los 2 soportes de fijación suministrados conjuntamente al aparato. – Los aerotermos eléctricos están construidos en chapa de acero galvanizada y pintada al horno. Su funcionamiento se regula a través de un ventilador y las 2 etapas de potencia de calefacción seleccionables. Asimismo, se puede regular la temperatura ambiente deseada en el local a través de su termostato. – La seguridad de los aerotermos viene garantizada a través de un protector térmico manual que actúa en caso sobrecalentamiento. – Los aerotermos de Resistències Elèctriques Asturgó destacan por su fácil manejabilidad y por su clavija de conexión, que permite una utilización inmediata y sin necesidad de trabajos de instalación. – Estos aerotermos no necesitan de ningún mantenimiento específico. – Los aerotermos cumplen con todas las normas exigidas por la CE y nuestra empresa está certificada de acuerdo con la norma UNE-EN ISO 9001:2000.
