# Cable con dos fibras ajustadas0,9mm mono-modo de barpa. Cubierta LSZH para aplicaciones en el interior

- Propiedad del archivo: CONSTRUNARIO
- Formato: FIEBDC-3/2012
- Programa: Construnario Versión 3.51
- Fecha de los precios: 02/12/2022
- Divisa: EUR

**81116115202** m Cable con dos fibras ajustadas0,9mm mono-modo de barpa. Cubierta LSZH para aplicaciones en el interior
Cada fibra ajustada se identifica con un color diferente (verde y rojo). Es un cable de fácil instalación, manejo y conectorización. Con elemento de tracción con aramida o poliéster.
