# Lámina PVC-P, RENOLIT ALKORPLAN F Colour 35276-131 de Renolit. Terracota (20 m x 1,05 m) (pedido mínimo 10.000 m2)

- Propiedad del archivo: CONSTRUNARIO
- Formato: FIEBDC-3/2012
- Programa: Construnario Versión 3.51
- Fecha de los precios: 12/06/2023
- Divisa: EUR

**35276_131** m2 Lámina PVC-P, RENOLIT ALKORPLAN F Colour 35276-131 de Renolit. Terracota (20 m x 1,05 m) (pedido mínimo 10.000 m2)
Precio: 15.13
Lámina impermeabilizante RENOLIT RENOLIT ALKORPLAN F Classic 35276_131 armada con malla de poliéster de 1,5 mm de espesor en color terracota para cubiertas por fijación mecánica. (pedido mínimo 10.000 m2)
