# Lámina PVC-P, RENOLIT ALKORPLAN F Colour 35276_179 de Renolit. 1,5 mm. Verde Oscuro (20 m x 1,05 m) (pedido mínimo 10.000 m2)

- Propiedad del archivo: CONSTRUNARIO
- Formato: FIEBDC-3/2012
- Programa: Construnario Versión 3.51
- Fecha de los precios: 12/06/2023
- Divisa: EUR

**35276_179** m2 Lámina PVC-P, RENOLIT ALKORPLAN F Colour 35276_179 de Renolit. 1,5 mm. Verde Oscuro (20 m x 1,05 m) (pedido mínimo 10.000 m2)
Precio: 16.77
Lámina impermeabilizante RENOLIT RENOLIT ALKORPLAN F Classic 35276_179 armada con malla de poliéster de 1,5 mm de espesor en color verde oscuro para cubiertas por fijación mecánica. (pedido mínimo 10.000 m2)
