# Lámina PVC-P, RENOLIT ALKORPLAN F Classics 35276-171 de Renolit. 1,5 mm. Gris oscuro (20 m x 1,05 m)

- Propiedad del archivo: CONSTRUNARIO
- Formato: FIEBDC-3/2012
- Programa: Construnario Versión 3.51
- Fecha de los precios: 12/06/2023
- Divisa: EUR

**35276_171** m2 Lámina PVC-P, RENOLIT ALKORPLAN F Classics 35276-171 de Renolit. 1,5 mm. Gris oscuro (20 m x 1,05 m)
Precio: 14.85
Lámina impermeabilizante RENOLIT RENOLIT ALKORPLAN F Classic 35276_171 armada con malla de poliéster de 1,5 mm de espesor en color gris oscuro para cubiertas por fijación mecánica.
