# Lámina PVC-P, RENOLIT ALKORPLAN F Smart 35276-772 de Renolit. 1,2 mm. Cool Gris (20 m x 2,10 m)

- Propiedad del archivo: CONSTRUNARIO
- Formato: FIEBDC-3/2012
- Programa: Construnario Versión 3.51
- Fecha de los precios: 12/06/2023
- Divisa: EUR

**35276_772** m2 Lámina PVC-P, RENOLIT ALKORPLAN F Smart 35276-772 de Renolit. 1,2 mm. Cool Gris (20 m x 2,10 m)
Precio: 15.74
Lámina impermeabilizante RENOLIT RENOLIT ALKORPLAN F Smart 35276_772 armada con malla de poliéster de 1,2 mm de espesor en color Cool Gris para cubiertas por fijación mecánica.
