# Lámina PVC-P, RENOLIT ALKORPLAN F Bright 35276-712 de Renolit. 1,8 mm. Blanco Cool Roof (20 m x 1,05 m)

- Propiedad del archivo: CONSTRUNARIO
- Formato: FIEBDC-3/2012
- Programa: Construnario Versión 3.51
- Fecha de los precios: 12/06/2023
- Divisa: EUR

**35276_712** m2 Lámina PVC-P, RENOLIT ALKORPLAN F Bright 35276-712 de Renolit. 1,8 mm. Blanco Cool Roof (20 m x 1,05 m)
Precio: 20.75
Lámina impermeabilizante RENOLIT RENOLIT ALKORPLAN F Bright 35276_712 COOL ROOF armada con malla de poliéster de 1,8 mm de espesor en color blanco para cubiertas por fijación mecánica.
