# Lámina PVC-P, RENOLIT ALKORPLAN F Metallics 35276-721 de Renolit. 1,5 mm. Plata (20 m x 1,05 m) (pedido mínimo 10.000 m2)

- Propiedad del archivo: CONSTRUNARIO
- Formato: FIEBDC-3/2012
- Programa: Construnario Versión 3.51
- Fecha de los precios: 12/06/2023
- Divisa: EUR

**35276_721** m2 Lámina PVC-P, RENOLIT ALKORPLAN F Metallics 35276-721 de Renolit. 1,5 mm. Plata (20 m x 1,05 m) (pedido mínimo 10.000 m2)
Precio: 22.01
Lámina impermeabilizante RENOLIT RENOLIT ALKORPLAN F Metallic 35276_721 armada con malla de poliéster de 1,5 mm de espesor en color plata para cubiertas por fijación mecánica (con aspecto cubierta metálica)
