# Lámina PVC-P, RENOLIT ALKORPLAN F Metallics 35276_702 de Renolit. 1,5 mm. Cobre (20 m x 1,05 m) (pedido mínimo 10.000 m2)

- Propiedad del archivo: CONSTRUNARIO
- Formato: FIEBDC-3/2012
- Programa: Construnario Versión 3.51
- Fecha de los precios: 12/06/2023
- Divisa: EUR

**35276_702** m2 Lámina PVC-P, RENOLIT ALKORPLAN F Metallics 35276_702 de Renolit. 1,5 mm. Cobre (20 m x 1,05 m) (pedido mínimo 10.000 m2)
Precio: 26.86
Lámina impermeabilizante RENOLIT RENOLIT ALKORPLAN F Metallic 35276_702 armada con malla de poliéster de 1,5 mm de espesor en color cobre para cubiertas por fijación mecánica (con aspecto cubierta metálica)
