# Canal de drenaje en hormigón polímero de uso peatonal y tráfico esporádico Eurokit de Ulma

- Propiedad del archivo: CONSTRUNARIO
- Formato: FIEBDC-3/2012
- Programa: Construnario Versión 3.51
- Fecha de los precios: 19/12/2022
- Divisa: EUR

**EUROKITSELF** u Canal de drenaje en hormigón polímero de uso peatonal y tráfico esporádico Eurokit de Ulma
Canales de drenaje en hormigón polímero de uso peatonal y tráfico esporádico de turismos, para zonas de bajo requerimiento hidráulico. VENTAJAS: Diferentes anchuras de canal : 100-150-200-250-300 Sin perfil o con perfil galvanizado o inoxidable Rejillas disponibles en acero galvanizado, inoxidable o fundición dúctil con diversos sistemas de sujeción de rejilla Clase de carga hasta C250 (según modelo) APLICACIONES: Calles interiores, plazas, zonas de recreo, colegios, parques, jardines. Se recomienda el uso de canal con perfil incorporado, especialmente en el caso de rematar con pavimento de hormigón o asfalto y/o paso frecuente de vehículos.
