# Barras antipánico tupi push de Cypsa. Permiten la apertura de las puertas cortafuegos

- Propiedad del archivo: CONSTRUNARIO
- Formato: FIEBDC-3/2012
- Programa: Construnario Versión 3.51
- Fecha de los precios: 19/12/2022
- Divisa: EUR

**BARRANTIPACYP** u Barras antipánico tupi push de Cypsa. Permiten la apertura de las puertas cortafuegos
Las barras antipánico permiten de una forma fácil la apertura de las puertas cortafuegos. Las barras antipánico son uno de los dispositivos ideales a instalar en la vías de evacuación. Según el Código Técnico de la Edificación (DA DB-SI / 2 del Código Técnico de la Edificación) las barras antipánico son de uso obligatorio para las puertas previstas con más de cincuenta personas en zonas cuyos ocupantes estén familiarizados con el edificio y también para las puertas de salida de planta o salida del edificio. El funcionamiento es sencillo, las barras antipánico tienen uno o más puntos de anclaje, dependiendo del modelo de la barra, que garantizan el cierre de la puerta; para abrirla basta con empujar la barra que liberará los puntos de anclaje, permitiendo la apertura de la puerta. Existen varios modelos de barras antipánico, dependiendo de varias características. Podemos hablar de barras antipánico de embutir que actúan directamente sobre la cerradura o barras de sobreponer que llevan incorporados en la propia barra los elementos de anclaje. Las barras de sobreponer se pueden clasificar dependiendo del número de anclajes, teniendo normalmente de uno a tres anclajes. Según la forma podemos hablar de barras tipo toallero formada por dos cofres y una barra horizontal separada de la puerta o barras tipo push que se instalan pegadas a la puerta. También existen barras motorizadas que recogen automáticamente los elementos de anclaje y con sistema led que facilita la visualización de la barra en casos de baja visibilidad. Por todo lo que acabamos de ver podemos decir que las barras antipánico son el producto más reconocido dentro de las vías de evacuación.
