# Monomando de lavabo serie Atrio de Grohe. 1/2?. Tamaño M

- Propiedad del archivo: CONSTRUNARIO
- Formato: FIEBDC-3/2012
- Programa: Construnario Versión 3.51
- Fecha de los precios: 20/12/2022
- Divisa: EUR

**32043003** u Monomando de lavabo serie Atrio de Grohe. 1/2?. Tamaño M
DESCRIPCIÓN DEL PRODUCTO • Color: cromo • GROHE SilkMove Cartucho de discos cerámicos 28 mm • Limitador ecológico de temperatura • GROHE Long-Life Shine acabado brillante y duradero • GROHE Water Saving 5,7l/min mousseur laminar • Caño tubular giratorio con mousser • Válvula de desagüe 1 1/4" push-open • Con conexiones flexibles
