# Monomando de fregadero con Smart control integrado, serie Zedra de Grohe

- Propiedad del archivo: CONSTRUNARIO
- Formato: FIEBDC-3/2012
- Programa: Construnario Versión 3.51
- Fecha de los precios: 20/12/2022
- Divisa: EUR

**31593DC2** u Monomando de fregadero con Smart control integrado, serie Zedra de Grohe
DESCRIPCIÓN DEL PRODUCTO • Color: supersteel • Instalación en un solo agujero • GROHE Long-Life Shine acabado brillante • Teleducha extraíble con chorro laminar • Teleducha metálica • GROHE Acoplamiento magnético que garantiza una retracción fácil y un acoplamiento suave de la teleducha hasta la posición inicial • GROHE SmartControl pulsar para ON-OFF, girar para ajustar el flujo desde el modo ecológico de ahorro de agua hasta el flujo máximo • Ajuste de temperatura: girar la válvula del cuerpo del grifo • Caño tubular giratorio • Caño giratorio 140° • Válvula anti-retorno • Con conexiones flexibles • set de fijación metálico • Aísla los conductos de agua internos, sin plomo y sin níquel
