# Proyector exterior LED industrial, referencia 007 de Jiso Iluminación

- Propiedad del archivo: CONSTRUNARIO
- Formato: FIEBDC-3/2012
- Programa: Construnario Versión 3.51
- Fecha de los precios: 20/12/2022
- Divisa: EUR

**007JIS** u Proyector exterior LED industrial, referencia 007 de Jiso Iluminación
Nuestros proyectores son luminarias LED de alumbrado exterior, con carcasas compactas y estancas de aluminio. Poseen una óptima dispersión del calor y maximizando su vida útil. Poseen un diseño atractivo y elegante de alta luminosidad, además cuentan con una IP adecuada para su uso exterior. Ideal para iluminar muebles de exterior, pequeños muros, puertas, pérgolas, etc. También para usos industriales, en interior de naves, o exteriores, zonas de trabajo, etc.
