# Bombilla Led París de Guli. E 27 11W. Luz cálida

- Propiedad del archivo: CONSTRUNARIO
- Formato: FIEBDC-3/2012
- Programa: Construnario Versión 3.51
- Fecha de los precios: 20/12/2022
- Divisa: EUR

**GB07601153201** u Bombilla Led París de Guli. E 27 11W. Luz cálida
Marca: Led By Guli Nombre: PARÍS CRI: >80 Potencia Luminaria: 11 (W) Voltaje de Entrada: AC220-240V Flujo: 1000lm / 1020lm / 1050lm LEDS: – Temperatura de Color: 3000K / 4000K / 6500K Casquillo: E27 Ángulo de apertura: 270º Regulación: No IP Luminaria: IP44 Dimensiones: Ø 65 x 125 (mm) Corte: -(mm) Temperatura de trabajo: -5 +35 (ºC)
