# Lámpara de exterior sin cables modelo Patio de Alma Light. Diseño: Oriol Llahona

- Propiedad del archivo: CONSTRUNARIO
- Formato: FIEBDC-3/2012
- Programa: Construnario Versión 3.51
- Fecha de los precios: 20/12/2022
- Divisa: EUR

**PATIO** u Lámpara de exterior sin cables modelo Patio de Alma Light. Diseño: Oriol Llahona
PATIO es una lámpara con un diseño divertido, sin cables, pensada para iluminar una mesa, ya sea interior o exterior, sin necesidad de disponer de una toma de corriente. Lo que más nos gusta de la PATIO es lo bonita que es, y el hecho que se puede llevar a cualquier sitio. Y que no deslumbra. Y que tiene tres intensidades de luz, una para cada momento: la más alta para leer o ver lo que hay en el plato, la media para conversar o acompañar un momento relajante, y la más suave para los momentos de más intimidad o descanso, o para aportar una iluminación ambiental sin estridencias. Su luz se disipa homogéneamente, iluminando el espacio sin sombras. PATIO se puede utilizar en una mesita de noche, en un salón de estilo desenfadado o en una habitación juvenil, pero donde es verdaderamente ideal es en espacios exteriores, terrazas o jardines, en hostelería, restauración, barcos o caravaning. PATIO tiene dos versiones, una baja y una más alta, y dos acabados, oro y plata. La pantalla está realizada en polietileno rotomoldeado y lleva una cubierta de aluminio anodizado que evita el deslumbramiento. Incluye un LED (3W Citizen 3000K) cuyo rendimiento lumínico es de 60lm en la intensidad baja, 260lm en la media y 420lm en la máxima. Dispone de una batería Li-Ion que permite una amplia y que se carga mediante un conector USB como el de un teléfono Android. Además, la base dispone de unos topes de silicona para evitar que se deslice en caso que superficie de apoyo no sea estable.
