# Lámpara de pie modelo Fuji de Alma Light. Diseño: Jordi Llopis

- Propiedad del archivo: CONSTRUNARIO
- Formato: FIEBDC-3/2012
- Programa: Construnario Versión 3.51
- Fecha de los precios: 20/12/2022
- Divisa: EUR

**FUJI** u Lámpara de pie modelo Fuji de Alma Light. Diseño: Jordi Llopis
FUJI es una bella colección que combina dos materiales nobles: el hierro y el alabastro. Su nombre hace referencia al Monte Fuji, el célebre volcán japonés en cuyas formas limpias se inspira el diseño de su pantalla cónica. FUJI, de clara inspiración Art-Déco, transmite simplicidad, suavidad, elegancia y minimalismo. Lo que más nos gusta de FUJI es que se trata de una colección trabajada artesanalmente y que aporta un inequívoco toque de refinamiento y alto standing a cualquier espacio o interiorismo. El alabastro con el que está realizada su pantalla denota una gran calidez y le confiere un look espectacular cuando la luz se enciende, y de un aspecto muy bello cuando está apagada, puesto que cada una de ellas es, en sí misma, un verdadero objeto decorativo con una identidad única, vetas irrepetibles y una suave traslucidez. Las estructuras metálicas de la colección FUJI, por otra parte, son simples y contrastan de un modo armonioso con la pesadez de la piedra. FUJI es perfecta para espacios con mucha clase tanto en viviendas como en proyectos de retail o espacios de hostelería o restauración. La colección FUJI está formada por cuatro modelos: dos colgantes individuales, uno con pantalla de 22cm de diámetro y el otro con pantalla de 30cm de diámetro; una lámpara de sobremesa con la pantalla de 22cm de diámetro y, finalmente, un pie con pantalla de 30cm de diámetro. Las estructuras están realizadas en hierro con baño electrolítico en acabado latón pulido brillo, y todas las luminarias de FUJI incluyen un LED integrado Seoul de 4,6W 2700K 260lm en el caso de la pantalla pequeña, y de 4,83W 2700K 335lm en el caso de la pantalla grande.
