# Válvula de bola de la serie industrial de Cepex. D16-D110. PN16

- Propiedad del archivo: CONSTRUNARIO
- Formato: FIEBDC-3/2012
- Programa: Construnario Versión 3.51
- Fecha de los precios: 21/12/2022
- Divisa: EUR

**VALBOLIND** u Válvula de bola de la serie industrial de Cepex. D16-D110. PN16
• Sistema “Antiblock” que evita el bloqueo de la bola. • Probadas al 100% en fábrica. • Disponibles en PVC-U y Corzan® PVC-C. • Portajuntas roscado. • Permite el desmontaje de la válvula manteniendo la instalación bajo presión. • Manguitos de unión pensados para su fácil instalación y mantenimiento. • Buena resistencia mecánica. • Resistencia a múltiples substancias químicas inorgánicas. • Excelentes características de conducción.
