# Válvula de mariposa, serie STD de Cepex. D63-D225. PN10

- Propiedad del archivo: CONSTRUNARIO
- Formato: FIEBDC-3/2012
- Programa: Construnario Versión 3.51
- Fecha de los precios: 21/12/2022
- Divisa: EUR

**MARICEPX** u Válvula de mariposa, serie STD de Cepex. D63-D225. PN10
• Ideal para el control del fluido usando poco espacio. • Testadas al 100% en fábrica. • Mínima pérdida de carga. • Resistencia a múltiples substancias químicas inorgánicas. • Apertura regulable cada 15º con fijación de posición. • Buena resistencia mecánica. • Cuerpo de una sola pieza en PVC-U. • Nuevo diseño de compuerta en PVC-U. • Eje en acero zincado que no entra en contacto con el fluido. • Ideal para instalaciones de riego o en piscinas.
