# Alimentador para Kit modelo Way, referencia 1410 de Fermax. DIN8 26VDC-2A - de Fermax

- Propiedad del archivo: CONSTRUNARIO
- Formato: FIEBDC-3/2012
- Programa: Construnario Versión 3.51
- Fecha de los precios: 07/06/2023
- Divisa: EUR

**FMX01410** u Alimentador para Kit modelo Way, referencia 1410 de Fermax. DIN8 26VDC-2A - de Fermax
Precio: 72.00
Alimentador Kit Way DIN8 26VDC-2A Código EAN: 8424299014104
