# Placa Kit vídeo modelo Way, referencia 1416 de Fermax. Color, 1 línea - de Fermax

- Propiedad del archivo: CONSTRUNARIO
- Formato: FIEBDC-3/2012
- Programa: Construnario Versión 3.51
- Fecha de los precios: 07/06/2023
- Divisa: EUR

**FMX01416** u Placa Kit vídeo modelo Way, referencia 1416 de Fermax. Color, 1 línea - de Fermax
Precio: 185.00
Placa de videoportero fabricada en zamak con cámara CCD color de serie. Instalación de superficie. ESPECIFICACIONES TÉCNICAS Especificaciones de la Placa de Calle: - Fabricada en Zamak. - Tarjeteros retroiluminados. - Visera para montaje de superficie. - Cámara CCD color de alta sensibilidad. - Sensor de iluminación. - Control de un relé para activar un abrepuertas. - Medidas: 95(H) x 155(V) x 25(P)mm. Código EAN: 8424299014166
