# Cambiador distribuidor, modelo Way, referencia 1419 de Fermax - de Fermax

- Propiedad del archivo: CONSTRUNARIO
- Formato: FIEBDC-3/2012
- Programa: Construnario Versión 3.51
- Fecha de los precios: 07/06/2023
- Divisa: EUR

**FMX01419** u Cambiador distribuidor, modelo Way, referencia 1419 de Fermax - de Fermax
Precio: 69.00
Este dispositivo permite ampliar el número de placas de calle en una instalación WAY o WAY SLIM, añadiendo hasta 3 placas adicionales (total 4 placas de calle por instalación). Incluye protección y aislamiento frente a cortocircuito para que el resto de la instalación no se vea afectada. El cambiador/distribuidor WAY es compatible con todos los productos de la familia WAY y WAY SLIM en todas sus versiones. No es compatible con productos WAY-FI. ESPECIFICACIONES TÉCNICAS Montaje carril DIN4. Alimentación: 20 ~ 30 Vdc. Temperatura de funcionamiento: -10ºC ~ +40ºC. Cableado: 2 hilos (sin polaridad). Dimensiones: 89 (Alto) × 71 (Ancho) × 45 (Profundo) mm. Código EAN: 8424299014197
