# Kit videoportero, modelo Way-FI, referencia 1431 de Fermax. Monitor 7" color. 1 línea - de Fermax

- Propiedad del archivo: CONSTRUNARIO
- Formato: FIEBDC-3/2012
- Programa: Construnario Versión 3.51
- Fecha de los precios: 07/06/2023
- Divisa: EUR

**FMX01431** u Kit videoportero, modelo Way-FI, referencia 1431 de Fermax. Monitor 7" color. 1 línea - de Fermax
Precio: 735.00
Kit videoportero, modelo Way-FI, referencia 1431 de Fermax. Monitor 7" color. 1 línea ESPECIFICACIONES TÉCNICAS PLACA. Ref 1438 - Dimensiones (Ancho x Alto x Profundo): 94 x 162 x 34 mm (con visera) - Montaje: En superficie. Visera antilluvia incluida necesaria para montaje. - Grado IP / IK: IP 44 / IK 07 - Acabado material: Aluminio - Activación abrepuertas eléctrico: Sí (salida 12 Vcc 250 mA, bornas S+, S-). Temporizable (1-8 s.) - Relé libre potencial para activación 2ª puerta (garaje): Sí. Configurable como Normalmente Abierto/Cerrado. Temporizable (1-8 s.) - Conexión pulsador salida de zaguán: Sí. Activa el abrepuertas eléctrico (S+, S-) mientras se pulsa. Bornas PL, S+ - Cámara: CMOS, resolución 900 TVL. Gran angular (H=120º; V=72º). LEDs blancos (6) de iluminación de cámara con activación por sensor de luz. - Conjunto tarjetero y pulsador: Tarjetero extraíble frontalmente y pulsador de llamada, ambos con retroiluminación azul por leds. Activación retroliluminación por sensor de luz. - Posibilidad de placas adicionales: Sí (1 placa adicional) - Posibilidad de cámaras analógicas adicionales: Sí (1 por placa de calle) - Ajuste del volumen del altavoz: Sí - Temperatura de funcionamiento: [-20ºC, +55ºC] - Consumo máximo abrepuertas eléctrico: 250 mA en mantenimiento MONITOR. Ref 1436 - Dimensiones (Ancho x Alto x Profundo): 222 x 154 x 10 mm - Desvío de llamada a móvil: Sí (número ilimitado de móviles que pueden emparejarse). Posibilidad de seleccionar en el monitor si la llamada suena a la vez en el monitor y en el smartphone o primero en el monitor y después en el smartphone (tiempo de retardo programable 5-25 s.). También puede desactivarse el desvío desde el monitor. - Montaje: En superficie (conector de pared incluido) - Pantalla: Táctil capacitiva de 7” (formato panorámico 16:9). Resolución 1024 x 600 píxeles. Gran ángulo de visibilidad (tecnología LCD IPS). Interfaz de usuario intuitivo compatible con las operaciones de deslizamiento. - Leds: Blanco: monitor Activado; Morado: No-molestar Activado; Verde: Fotos/Vídeos pendientes de visualizar - Modo de conversación: Manos libres - Conexiones para timbre de puerta: Sí (bornas GND, BELL) - Fecha y hora: Sí (Hora: formato 24h; Fecha: formato configurable). Programable manualmente desde el monitor o sincronizar desde la APP. - Modo No molestar: Sí. Activación/Desactivación inmediata y/o temporizada para una franja horaria del día. - Captura de fotos: Sí. Automática-Desactivable (desactivada por defecto) y manual. 100 fotos sin tarjeta Micro SD, 1.000 con Micro SD (no incluida en el kit). Las fotos en el monitor se pueden copiar a la tarjeta Micro SD. - Captura de vídeos: Sí. Automática-Desactivable (desactivada por defecto) y manual. Sólo con tarjeta Micro SD 8-32 GB, no incluida en el kit. Hasta 128 vídeos de 15 s. - Borrado fotos y vídeos: Sí. Uno a uno, selección varios, selección todos. Al llegar al límite de almacenamiento borra las más antiguas. Opción de formatear la Micro SD. Activado por defecto el borrado a los 30 días. - Histórico de llamadas (con fecha y hora): Sí. Fotos y vídeos se almacenan con fecha y hora. - Auto-on (visualización de la calle desde el monitor): Sí (2 placas y 2 cámaras). Seleccionable. - Apertura puerta peatonal (abrepuertas eléctrico): Activa salida 12 Vcc (Bornas S+, S- en placa). Tiempo de apertura programable (1-8 s.) - Apertura puerta garaje (abrepuertas electromagnético): Activa relé (Bornas COM, NO/NC). Tiempo de apertura programable (1-8 s.) - Ajustes de imagen: Sí (Brillo, Contraste y Color) - Ajuste de volumen de llamada y conversación: Sí (niveles de 0-8) - Función intercomunicación interna en la vivienda: Sí. Sólo entre monitores (no con los smartphones). Posibilidad de llamada a uno o llamada a todos. Máximo hasta 3 monitores por vivienda (1 Principal y 2 Adicionales) - Idiomas de los menús: 16 - Melodías de llamada: 16. Seleccionables para: llamada de placa, timbre de puerta, llamada de intercomunicación. - Compatibilidad con cámaras CCTV: Sí. Una cámara aérea analógica por placa. - Función apertura para profesionales (Doormatic): No - Conexiones: Bus (B, B); Timbre de puerta (GND, BELL); Ranura para la tarjeta Micro SD (8-32 GB); Conector Micro USB para adaptador Micro USB a RJ45 (Ethernet), incluido cable; Interruptor de adaptación de impedancias para la señal de vídeo (dipswitch 1 ON al final de línea) APP-SMARTPHONE - App: Gratuita. Compatibilidad iOS (9.0 o superior); Android (5.1 o superior) - Funcionamiento: Wi-Fi y/o 3G/4G - Nº máximo de emparejamientos por instalación: ilimitado - Nº máximo de instalaciones por smartphone: ilimitado - Auto-on (visualización de la calle desde el monitor): Sí(2 placas y 2 cámaras). Seleccionable - Apertura diferenciada puerta vivienda y puerta garaje: Sí (mediante código de seguridad) - Captura de fotos y grabación de vídeos: Manual (almacenamiento en el smartphone únicamente) - Modo de conversación: Configurable Manos libres (por defecto) / Pulsar-para-hablar - Cancelación del micrófono (mute) y altavoz (silencio): Sí - Modo de visualización: Ajustable (25 fps, 10 fps, imagen fija+ audio). Opción pantalla completa. - Registro de llamadas: Sí (perdidas, recibidas, con información de fecha y hora) El kit incluye 1438 Placa de vídeo WAY-FI 1/L con visera. 1436 Monitor WAY-FI 7” COLOR con pantalla IPS táctil capacitiva. 1440 Alimentador WAY-FI 100-240 Vca 0,6A (50-60Hz) / 26Vcc-2A DIN8. Ampliaciones 1436 Monitor WAY-FI 7” COLOR con pantalla IPS táctil capacitiva. El KIT WAY-FI puede ampliarse con hasta 2 monitores adicionales sin necesidad de alimentación extra. 1438 Placa de vídeo WAY-FI 1/L con visera. Es posible añadir una 2ª placa de calle sin necesidad de un dispositivo adicional. Código EAN: 8424299014319
