# Alimentador , modelo Kit Way-FI, referencia 1440 de Fermax. DIN8 26VDC-2A - de Fermax

- Propiedad del archivo: CONSTRUNARIO
- Formato: FIEBDC-3/2012
- Programa: Construnario Versión 3.51
- Fecha de los precios: 07/06/2023
- Divisa: EUR

**FMX01440** u Alimentador , modelo Kit Way-FI, referencia 1440 de Fermax. DIN8 26VDC-2A - de Fermax
Precio: 75.00
Voltaje de entrada: 100-240Vac (rango universal) Corriente de entrada: 0.6A Frecuencia de entrada: 50-60 Hz Montaje: Carrill DIN 8 Protecciones: Cortocircuito, sobre corriente, sobre tensión Voltaje de salida: 26 Vdc Corriente de salida: 2A Temperatura de funcionamiento: [-10ºC, +50ºC] Dimensiones (Ancho x Alto x Profundo): 140 x 90 x 60 mm Código EAN: 8424299014401
