# Selector de imagen segunda cámara, referencia 4614 de Fermax - de Fermax

- Propiedad del archivo: CONSTRUNARIO
- Formato: FIEBDC-3/2012
- Programa: Construnario Versión 3.51
- Fecha de los precios: 07/06/2023
- Divisa: EUR

**FMX04614** u Selector de imagen segunda cámara, referencia 4614 de Fermax - de Fermax
Precio: 97.00
Permite controlar 1 cámara adicional, además de la de la placa de calle, desde el monitor. De reducido tamaño permiten su instalación en registros eléctricos. Se pueden empotrar en cajas estándar de 10x10 cm. Disponen de tiras adhesivas para su fijación, o bien, se pueden atornillar directamente a la pared. Alimentación: - Por terminal Ct: 6-12 Vdc - Por terminal +: 18 Vdc - Consumo máx: 40 mA Dimensiones: 62x70x20 mm ( (alto-ancho-profundo). Peso: 0,09498 kg Medidas del producto embalado: 2,5x6,5x7,5 cm Código EAN: 8424299046143
