# Kit proximidad Resistant, referencia 5237 de Fermax. Incluye un lector de proximidad antivandálico - de Fermax

- Propiedad del archivo: CONSTRUNARIO
- Formato: FIEBDC-3/2012
- Programa: Construnario Versión 3.51
- Fecha de los precios: 07/06/2023
- Divisa: EUR

**FMX05237** u Kit proximidad Resistant, referencia 5237 de Fermax. Incluye un lector de proximidad antivandálico - de Fermax
Precio: 259.00
El KIT DE PROXIMIDAD RESISTANT incluye un lector de proximidad antivandálico, de perfil estrecho y reducidas dimensiones, permitiendo su instalación en puertas de perfil estrecho. Permite gestionar hasta 1.000 usuarios gracias al controlador externo autónomo MINI (ref.5276). Este controlador incluye dos tarjetas MASTERS (ALTAS/BAJAS) y un teclado infrarrojo IR para la programación de tarjetas y parámetros, 3 tarjetas de proximidad (ref.52750), 2 llaveros (ref.52740) y una fuente de alimentación de 12Vca/1A (ref.4802). Controlador MINI: • Salida relé 2A. Por defecto suministra 12Vcc entre bornas GND, NO. Cambiando unos jumpers internos se convierte en contacto seco.Configurable de 1-99 sg. (5sg. por defecto) o en biestable (al presentar la tarjeta, el relé se activa y al volver a presentarla, se desactiva). • Entrada pulsador de salida. GND, OPEN. El controlador permite hasta 2 tipos diferentes de acceso al instalar un lector de proximidad. • Solo tarjeta • Multitarjeta. Al presentar de 2 hasta 9 tarjetas válidas, se abrirá la puerta. El acceso tipo Multitarjeta, requiere de varios identificadores. Por ejemplo, si se programa con 3 identificadores, para poder accionar la puerta, el usuario presentará su tarjeta válida y hasta que no pasen las dos tarjetas adicionales (ejemplo de los vigilantes), la puerta no se abrirá. A cada usuario se le asocia un número de identificador llamado ID (de 1 a 999). Este ID permite dar de baja una tarjeta perdida o robada, por lo que es importante realizar un listado, asignando a cada usuario el ID correspondiente. El controlador se suministra con dos tarjetas masters que permiten dar de alta o baja tarjetas o llaveros. Este kit permite ser ampliado con un segundo lector de proximidad (ref.5296) que actuará sobre el mismo relé del kit. ACCESORIOS Ref. 1076 CONTACTO MAGNÉTICO. Sensor de Puerta.. Ref. 5296 LECTOR PROXIMIDAD RESISTANT. Ref. 5287 PULSADOR EMPOTRAR Ref. 5288 PULSADOR SUPERFICIE Ref. 67501 ABREPUERTAS UNIV. 990N-P22 10-24V MAX (Abrepuertas con armadura corta de funcionamiento normal con pestillo ajustable) Ref. 4802 ALIMENTADOR 12Vca/1A ESPECIFICACIONES TÉCNICAS CARACTERÍSTICAS MECÁNICAS APARIENCIA Acero Sistema de fijación en superficie. Tornillos ocultos. IP66/IK9 DIMENSIONES Montaje en superficie (48(H) x 103(V) x 20(P) mm. CARACTERÍSTICAS TÉCNICAS Alimentación: Autónomo 12 Vcc (9-24Vcc) Consumo reposo: 12Vcc / 25mA Tª de funcionamiento: [-20ºC, +60ºC] Humedad: [10%, 95%] Compatibilidad: Tarjetas/llaveros EM(125KHz), MIFARE (13,56MHz) y HID (ISOProxII, 125KHz) Protocolo proximidad Wiegand 26. Potencia radiada RF: 125KHz: 4.382dBuA/m, 13,56MHz: 2.02dBuA/m. ESPECIFICACIONES TÉCNICAS CABLEADO AUTÓNOMO (con controlador externo ref. 5276) +DC (Rojo): Positivo alimentación 12Vcc GND (Negro): Negativo alimentación 12Vcc D0 (Verde), D1 (Blanco): Conexión Wiegand 26. LED (Marrón): Control LED BZ (Amarillo): Señal acústica. Código EAN: 8424299052373
