# Teclado con proximidad Resistant, referencia 5293 de Fermax - de Fermax

- Propiedad del archivo: CONSTRUNARIO
- Formato: FIEBDC-3/2012
- Programa: Construnario Versión 3.51
- Fecha de los precios: 07/06/2023
- Divisa: EUR

**FMX05293** u Teclado con proximidad Resistant, referencia 5293 de Fermax - de Fermax
Precio: 217.00
Teclado antivandálico con proximidad integrada, de perfil estrecho y reducidas dimensiones. Permite trabajar en modo autónomo o centralizado. MODO AUTÓNOMO CON CONTROLADOR INTEGRADO (por defecto). Capacidad máxima de hasta 600 usuarios. Dispone de: - Salida relé 2A configurable de 1-99sg (5sg por defecto) o en biestable (al presentar la tarjeta el relé se activa y al volver a presentarla, se desactiva). - Entrada de sensor de puerta abierta. - Entrada pulsador de salida. - Salida Alarm- (salida de negativo que permite activar un relé ref.2013). Este teclado permite hasta 4 tipos diferentes de acceso: - Solo tarjeta - Tarjeta+PIN. - Tarjeta o PIN (por defecto) - Multitarjeta, PIN. Al presentar de 2 a 9 tarjetas o pins válidos se abrirá la puerta. La introducción del código de acceso se realiza introduciendo el código de 4 a 6 dígitos + #. El acceso tipo Multitarjeta/PIN, permite que el usuario tenga que estar siempre acompañado. Por ejemplo, si se programa con 3 identificadores, para poder accionar la puerta, estará el usuario con su tarjeta válida y hasta que no pasen las dos tarjetas adicionales (ejemplo de los vigilantes), la puerta no se abrirá. A cada usuario se le asocia un número de identificador llamado ID (1-600). Los usuarios con ID (1-598) son usuarios estándar que al presentar una tarjeta o código válido abrirán la puerta. Los usuarios con ID (599 o 600) son usuarios de pánico, estos usuarios al presentar su tarjeta o código válido abren la puerta y activan simultáneamente la salida auxiliar Alarm- durante 1 minuto o hasta que se presente una tarjeta o pin válido. El teclado dispone de una entrada de sensor de puerta (se puede activar o desactivar). Si se activa y la puerta se abre sin previa autorización, saltará alarma hasta que se presente un identificador válido y se cierre la puerta. También activará alarma, si la puerta se queda abierta durante más de 1 minuto, después de un acceso válido. El teclado se suministra con dos tarjetas masters que permiten dar de alta o baja tarjetas o llaveros, no códigos. Los códigos se dan de alta a través del propio teclado. MODO AUTÓNOMOC CON CONTROLADOR EXTERNO Si se necesita una capacidad de usuarios entre 600-1000, es posible configurar el teclado como wiegand26 y conectarlo a un controlador autónomo MINI ref. 5276. MODO CENTRALIZADO Para acceder a la base de datos de usuarios en un PC o permitir el acceso a más de 600 personas, este teclado se puede configurar en Wiegand 26/8bits burst para que pueda instalarse en un sistema centralizado como el AC+, el cual le permitirá tener un registro de entradas y salidas sabiendo hora, usuario y acceso. Para realizar este tipo de instalación es necesario añadir al lector un controlador de puerta (ref.4420) y una central (ref.4410) la cual se conectará a PC mediante USB (ref. 24661) o por IP (ref. 2466 + ref. 1087). Permitiendo tener un registro de entradas y salidas del acceso con una memoria de hasta 3.000 registros sin tener un PC online. Este sistema permitirá la gestión de hasta 2.046 usuarios por PC y podrá disponer de la base de datos de los usuarios y visualizar en tiempo real u offline el registro de eventos. ACCESORIOS Ref. 1076 CONTACTO MAGNÉTICO. Sensor de Puerta. Ref. 5287 PULSADOR EMPOTRAR Ref. 5288 PULSADOR SUPERFICIE Ref. 67501 ABREPUERTAS UNIV. 990N-P22 10-24V MAX (Abrepuertas con armadura corta de funcionamiento normal con pestillo ajustable) Ref. 4813 ALIMENTADOR 12Vdc/2A Ref. 4802 ALIMENTADOR 12Vac/1A ESPECIFICACIONES TÉCNICAS CARACTERÍSTICAS MECÁNICAS APARIENCIA Aluminio 3 mm Sistema de fijación en superficie. Tornillos ocultos. IP66 DIMENSIONES Montaje en superficie (55(H) x 147(V) x 20(P) mm. CARACTERÍSTICAS TÉCNICAS Alimentación: 12-28 Vca/cc Centralizado: 12Vdc. Consumo reposo: 12Vdc / 65mA Tª de funcionamiento: [-20ºC, +60ºC] Humedad: [10%, 90%] Compatibilidad: Tarjetas/llaveros EM(125KHz), MIFARE (13,56MHz) y HID (ISOProxII, 125KHz) Configurable en protocolo proximidad Wiegand 26 y formato de teclado 8 bits burst. Relé (autónomo) 2A (C, No, Nc) Potencia radiada RF: 125KHz: 4.382dBuA/m, 13,56MHz: 2.02dBuA/m. ESPECIFICACIONES TÉCNICAS CABLEADO AUTÓNOMO (con controlador integrado) ~ (Rojo): Positivo alimentación 12~28Vca/cc ~- (Gris&negro): Negativo alimentación 12~28Vca/cc C (Blanco&negro),NO (Azul),NC (Verde&negro): Relé libre de potencial. C_común, NO_Normalmente abierto, NC_Normalmente cerrado. GND (Negro), SP (Marrón): sensor de puerta GND (Negro), BS (Amarillo): botón de salida zaguán Alarm- (Gris), ~(Rojo): salida alarma <200mA CABLEADO CENTRALIZADO + (Rojo): Positivo alimentación 12Vcc - (Negro): Negativo alimentación 12Vcc DT (D0) (Verde), CK (D1) (Blanco): Conexión Wiegand26 G (LED) (Marrón): Control led. Código EAN: 8424299052939
