# Placa modelo Marine, referencia 5471 de Fermax. Serie ST3 directorio - de Fermax

- Propiedad del archivo: CONSTRUNARIO
- Formato: FIEBDC-3/2012
- Programa: Construnario Versión 3.51
- Fecha de los precios: 07/06/2023
- Divisa: EUR

**FMX05471** u Placa modelo Marine, referencia 5471 de Fermax. Serie ST3 directorio - de Fermax
Precio: 711.00
Se puede instalar junto a placas con teclado con el fin de anotar el nombre correspondiente a cada uno de los códigos de las viviendas. La Placa Directorio debe ser de la la misma serie que la placa de portero/videoportero. Incluye unas lamparitas de iluminación. Línea Marine de Fermax..... de acero inoxidable. Marine es la línea de placas antivandálica fabricadas en acero inoxidable de 2,5 mm de espesor. Líneas rectas que resaltan la calidad del acero. Tecnología punta y una resistencia que puede hasta con los ambientes más corrosivos, húmedos y peligrosos. Consumo por lampara de iluminación: 40 mA. Placa de la Serie ST3. - Medidas placa: 150x360 mm (ancho-alto). - Medidas caja empotrar: 130x340x55 mm (ancho-alto-profundo). -Medidas caja superficie: 154x364x96 mm (ancho-alto-profundo). Peso: 2,859622 kg Medidas del producto embalado: 37x16,4x8,2 cm EAN 13: 8424299054711 Código EAN: 8424299054711
