# Lector de proximidad Marine, referencia 5472 de Fermax - de Fermax

- Propiedad del archivo: CONSTRUNARIO
- Formato: FIEBDC-3/2012
- Programa: Construnario Versión 3.51
- Fecha de los precios: 07/06/2023
- Divisa: EUR

**FMX05472** u Lector de proximidad Marine, referencia 5472 de Fermax - de Fermax
Precio: 385.00
* Lector que permite la apertura de la puerta al acercar una tarjeta o llavero de proximidad. Sólo las tarjetas o llaveros autorizados accionarán el dispositivo. No es necesario un contacto físico. * Lector de proximidad que mediante una configuración de dipswitches (SW2) que incorpora puede funcionar en un sistema autónomo o centralizado. Configuración como AUTÓNOMO. * Capacidad de hasta 400 tarjetas o llaveros de usuarios. * Lector y controlador integrados en el mismo módulo. Configuración como CENTRALIZADO MDS-CAC. * Lector de proximidad con capacidad de hasta: - 1020 tarjetas/llaveros de usuarios con la unidad central MDS (ref. 2405). - 2048 tarjetas/llaveros de usuarios con la unidad central CAC (ref. 4410). * Lector y controlador integrados en el mismo módulo. Configuración como CENTRALIZADO con protocolo Wiegand 26 o Data/Clock. * Al arrancar el lector si está en modo: - Wiegand-26, se encenderá durante 1 segundo el led «+». - Data/Clock, se encenderá durante 1 segundo el led «-». * Lector de proximidad con capacidad de hasta: - 1020 tarjetas/llaveros de usuarios con la unidad central MDS (ref. 2405). - 2048 tarjetas/llaveros de usuarios con la unidad central CAC (ref. 4410). * Requiere de controlador de puerta (ref. 4420) para su conexión y funcionamiento. * Confirmación acústica y visual mediante leds de señalización de la aceptación o rechazo de la tarjeta presentada. * Integrado en placa de acero inoxidable de 2,5mm de espesor. * Montaje de empotrar o en superficie. * Recomendado para interiores y exteriores. ESPECIFICACIONES TÉCNICAS Características Técnicas AUTÓNOMO: - No requiere contacto físico lector-tarjeta. Distancia de lectura a 5 cm (tarjeta ) o 1,5 cm (llavero). - Información acústica y visual de acciones. - Programación manual o por PC (altas-bajas de tarjetas) muy sencilla. - Control de sensor de puerta y botón de salida - Salida por relé. - Activación abrepuertas por relé con tiempo programable. Programable 1 a 99 seg. - Leds de señalización (ayuda a la programación y estado). Programación Autónomo - Se puede realizar de 3 maneras: • Por Tarjeta Máster. • Teclado programación private. • Software PC. Características Técnicas CENTRALIZADO MDS-CAC: - No requiere contacto físico lector-tarjeta. Distancia de lectura a 5 cm (tarjeta ) o 1,5 cm (llavero). - Información acústica y visual de acciones. - Entrada de pulsador de abrepuertas, entrada de sensor de puerta y relé abrepuertas (C, NO, NC, libre de potencial). - Cableado Lector – Unidad Central: 2 hilos (alimentación) + par trenzado apantallado (datos). En una instalación con varios lectores se pueden conectar en cascada. - Dispone de un dipswitch (SW1) para configurar: • Número de Puerta (switchs 1..5): el número de acceso/puerta (0..31). • Switch 6: Sin función. • Apertura abrepuertas (switchs 7..8): dependiendo de la instalación: - Tiempo apertura abrepuertas (seg.) en MDS. - En CAC configuración por software (switches sin función). - Conector CN3: Conector teclado. - Los abrepuertas pueden conectarse directamente al lector y para instalaciones de máxima seguridad utilice el decoder de relés.. Programación Centralizado La programación se realiza desde el software PC correspondiente a la unidad central instalada (ref. 2405 o ref. 4410). Características Técnicas CENTRALIZADO con protocolo Wiegand 26 o Data/Clock: - No requiere contacto físico lector-tarjeta. Distancia de lectura a 5 cm (tarjeta ) o 1,5 cm (llavero). - Información acústica y visual de acciones. - Los lectores Wiegand (WG) o Data/Clock permiten dotar a la instalación de una mayor seguridad anti-sabotaje al no conectar al lector el mecanismo de apertura de puerta ni la conexión del botón de salida. Todos los dispositivos se conectan en el controlador de puerta y por tanto quedan fuera del alcance de manipulaciones . El controlador de puerta se instalará en el interior (zona segura) y el lector en el exterior. - El lector se puede utilizar con otros controladores de puerta que que empleen los protocolos Wiegand 26 (WG) o Data/Clock. - Cableado: 7 hilos hasta el controlador de puerta. - Para más información, ver Características Técnicas del controlador de puerta. Programación Centralizado La programación se realiza desde el software PC correspondiente a la unidad central instalada (ref. 2405 o ref. 4410). Especificaciones Dimensiones (HxV mm): 150 x 180 Caja empotrar (HxVxP mm - incluida): 130 x 160 x 55 Caja superficie con visera (HxVxP mm - opcional): 154 x 184 x 55 Protección ambiental (IP): 54 Protección golpes (IK): 09 Alimentación (V): Autónomo: 12V (ac/dc). Centralizado: 12Vdc Consumo (mA) sin abrepuertas: 90 Temperatura de funcionamiento: -15 a 55ºC Peso: 1,34533 kg Medidas del producto embalado: 21x15,8x7,8 cm EAN 13: 8424299054728 Código EAN: 8424299054728
