# Central de consejería Veo Audio Duox Plus, referencia 9423 de Fermax. Pantalla táctil - de Fermax

- Propiedad del archivo: CONSTRUNARIO
- Formato: FIEBDC-3/2012
- Programa: Construnario Versión 3.51
- Fecha de los precios: 07/06/2023
- Divisa: EUR

**FMX09423** u Central de consejería Veo Audio Duox Plus, referencia 9423 de Fermax. Pantalla táctil - de Fermax
Precio: 1043.00
Central de consejería Veo Audio Duox Plus, referencia 9423 de Fermax. Pantalla táctil CARACTERÍSTICAS MECÁNICAS Color: Negro. Material: ABS con protección UV. DIMENSIONES 200 x 200 x 46 mm. Montaje de sobremesa (soporte de acero inoxidable calidad 316L). Inclinación del soporte: 60º CARACTERÍSTICAS TÉCNICAS Alimentación: - 18-24 Vcc Consumo máximo estimado: - Reposo (pantalla apagada): 75 mA. - Conversación con audio al máximo: 255 mA. - Llamada con el volumen al máximo: 270 mA Temperatura de funcionamiento: [+5ºC, +40ºC] / [41ºF, 104ºF] Humedad de funcionamiento: [0%, 90%] Pantalla táctil capacitiva: - Tamaño 4,3”, Formato 16:9 - Resolución: 480 x 272 Características del audio: - Audio DUOX PLUS digital. - Altavoces: 1 x 1W. Tecnología: sistema DUOX PLUS digital (2 hilos no polarizados) Nº de conserjerías por instalación: 10 en Entrada General / 10 por Bloque ESPECIFICACIONES TÉCNICAS CONEXIONES B, B: bus DUOX PLUS. +A: conexión para dispositivos externos (prolongador de llamada ref. 2040, activador de luces y timbres ref. 2438). -: negativo (referencia eléctrica). +12V: salida 12Vcc (sin uso en este producto). P: conexión sin uso en este producto. A, B: bus RS485 (sin uso en este producto). Regleta con conector RJ45 para facilitar la conexión/desconexión con el bus DUOX PLUS. Peso: 2,3639 kg Medidas del producto embalado: 29x26x24,5 cm EAN 13: 8424299094236 FUNCIONES - 4 pulsadores mecánicos de tacto agradable para funciones básicas. - Auricular con imán para facilitar el colgado del mismo. - Audio Full-Duplex. - Privacidad en la conversación. - Led rojo de estado. - Pantalla táctil capacitiva y panorámica (tamaño 4,3" y formato 16:9). Resolución 480 x 272 pixels. - Realizar llamadas a viviendas, placas de calle o conserjerías. - El conserje puede transferir la llamada a una vivienda o a otra conserjería. - Recepción de llamadas desde las viviendas, placas de calle u otras centrales de conserjería. - Comunicación entre dos viviendas a través del conserje. - Establecer conexión con las placas de calle para abrir la Puerta. Lista de placas de calle de la instalación seleccionables. - Interfaz de usuario en 28 idiomas. - 10 tonos de llamada seleccionables. Duración de la llamada 30 s. - 8 niveles de volumen. Es posible seleccionar el nivel de volumen para las llamadas, conversación y sonido de la pantalla táctil. - Modo no-molestar (silencio del tono de llamada). - Desactivación micrófono conserjería durante la conversación (Mute). - Registro de llamadas perdidas. Máximo 50 llamadas de cada tipo (viviendas, placas de calle, centrales de conserjería). - Control de brillo de la pantalla (8 niveles). - Selección entre 3 modos de funcionamiento: Día, Mixto y Noche. - Día: recibe llamadas desde accesos y viviendas. Las llamadas de placa a vivienda van siempre a conserjería. - Mixto: las llamadas desde la placa se reciben en la vivienda y también se puede configurar para desviarlas a la conserjería tras 15s. - Noche: solo permite llamadas a viviendas. No recibe llamada. - Algunos menús de configuración tienen acceso restringido por código pin. Código distinto para instalador y conserje. - Posibilidad de programar terminales (monitores y teléfonos) desde la central de conserjería. - Configuración horaria Invierno/Verano con 3 opciones: Europa, América o manual. - Disponible formato horario de 12h o 24h. - 3 formatos de fecha diferentes: DD/MM/AAAA, MM/DD/AAAA, AAAA/MM/DD. - Agenda de hasta 10.000 usuarios de vivienda, 70 placas de calle y 30 conserjerías. Es posible búsqueda por nombre. - Función de bloqueo de pantalla táctil para su limpieza. - Posibilidad de conectar un prolongador de llamada (ref. 2040) o un activador de luces y timbres (ref. 2438) a través de las bornas “-“ y “A". - Soporte de sobremesa incluido fabricado en acero inoxidable (AISI316L) de alta calidad y resistencia a la corrosión. OPERATIVA BÁSICA PULSADORES - MENU: accede al menú principal en pantalla, de fácil uso para la operativa y configuración de parámetros. - Apertura de puerta. - Para realizar llamadas a viviendas, placas y conserjerías. - Ver registro de llamadas perdidas. LEDs - Led rojo apagado cuando la pantalla está activada. - Led rojo encendido cuando la pantalla está apagada. - Led rojo parpadea cuando hay llamadas perdidas pendientes de revisar. Código EAN: 8424299094236
