# Cámara auxiliar CCTV montaje pared, referencia 9981 de Fermax - de Fermax

- Propiedad del archivo: CONSTRUNARIO
- Formato: FIEBDC-3/2012
- Programa: Construnario Versión 3.51
- Fecha de los precios: 07/06/2023
- Divisa: EUR

**FMX09981** u Cámara auxiliar CCTV montaje pared, referencia 9981 de Fermax - de Fermax
Precio: 83.00
Cámara bullet 4 en 1 ( salida de vídeo seleccionable HD-TVI, AHD, HD-CVI, o analógica), de resolución 1080P, con óptica fija 3,6mm. Día/Noche con conmutación mecánica. Sensor CMOS 1/2,7", sensibilidad: 0.1 lux (F1.2). 18 LEDs IR tipo piranha con un alcance de 25 metros. BLC automático y Balance de Blancos automático. Soporte pasacable a pared incluido. Protección ambiental IP65, Alimentación 12 VDC/800mA (Fuente no incluida). Dimensiones: 179.35 x Ø 63 mm. Código EAN: 8424299099811
