# Adaptador fuente a cámara auxiliar CCTV, referencia 9984 de Fermax - de Fermax

- Propiedad del archivo: CONSTRUNARIO
- Formato: FIEBDC-3/2012
- Programa: Construnario Versión 3.51
- Fecha de los precios: 07/06/2023
- Divisa: EUR

**FMX09984** u Adaptador fuente a cámara auxiliar CCTV, referencia 9984 de Fermax - de Fermax
Precio: 1.00
Adaptador de alimentación, con conector jack para conexión de la alimentación a la cámara, y dos terminales de conexión atornillada, para la conexión del cableado de alimentación. Código EAN: 8424299099842
