# Accesorios de fundición dúctil con unión elástica

- Propiedad del archivo: CONSTRUNARIO
- Formato: FIEBDC-3/2012
- Programa: Construnario Versión 3.51
- Fecha de los precios: 12/04/2023
- Divisa: EUR

**C1001MLC-1122** Accesorios de fundición dúctil con unión elástica
La tubería TOM® es compatible con una amplia gama de accesorios disponibles en el mercado: ? Accesorios específicos para PVC-O de fundición dúctil con: > Enchufe tipo campana. > Sistema autoblocante. ? Accesorios de fundición dúctil con sistema brida. ? Accesorios en acero hechos a medida del proyecto. ? Accesorios de PVC convencional tipo enchufe para gama de PVC-O en PN12,5 Bar. ? Accesorios universales para unión con otros tipos de materiales.
