# Accessories

- Owner of the file: CONSTRUNARIO
- Format: FIEBDC-3/2012
- Program: Construnario Versión 3.51
- Date of prices: 12/04/2023
- Currency: EUR

**C1001MLC-1123** Accessories
Price: 000
Lubricant The assembly must be done using specific lubricant for joints with elastic seal, both in pipe-pipe joints and in pipe-fittings joints. Use coupling lubricant on the end bevel and the socket seal. Number of couplings per kg of lubricant: DN/Nº couplings 90 mm/87 couplings 110 mm/76 couplings 125 mm/65 couplings 140 mm/54 couplings 160 mm/46 couplings 200 mm/34 couplings 225 mm/32 couplings 250 mm/30 couplings 315 mm/25 couplings 355 mm/21 couplings 400 mm/17 couplings 450 mm/16 couplings 500 mm/14 couplings 630 mm/12 couplings 710 mm/11 couplings 800 mm/9 couplings 900 mm/8 couplings 1000 mm/7 couplings 1200 mm/6 couplings
