# Ductile iron fittings with elastic joint

- Owner of the file: CONSTRUNARIO
- Format: FIEBDC-3/2012
- Program: Construnario Versión 3.51
- Date of prices: 12/04/2023
- Currency: EUR

**C1001MLC-1222** Ductile iron fittings with elastic joint
Price: 000
TOM® PVC-O pipes are compatible with a wide range of fittings available in the market: ? Ductile iron for PVC-O: > Socket-spigot system > Self-locking system ? Ductile iron with flange ? Steel fittings made to measure for the project. ? Conventional PVC fittings for PVC-O Pn12.5 bar ? Universal fittings for joint with other types of materials.
